# Muster-Leistungsbeschreibung
Leistungsbeschreibung (GAEB 90, DA81)
Währung: EUR

## SL Floor 2170
Datum: 12.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

**00001.0003 Risse mechanisch aufweiten**
*** Bedarfsposition ohne GB
Einschneiden und Aufweiten von Rissen
entlang des Rissverlaufes mittels
Trennscheibe in einer Schnitttiefe von
mind. 2-3 cm. Mittels
Industriestaubsauger ist der Rissverlauf
staubfrei herzustellen.
Einheit: m

**00001.0004 Rissanierung mit einem 2K EP Sanierungsset**
*** Bedarfsposition ohne GB
Einschneiden und Aufweiten bzw. Begrenzen von
Rissenentlang des Rissverlaufes. Kraftschlüssige
Rissverfüllung nach Herstellerrichtlinien
einbringen.
Untergrundfeuchte im Zementestrich bis 6% (CM)

Verbrauch:
ca. 1,1 kg/dm³  Remmers Epoxy CF 100 <6089>
evtl. ca. 1,0 kg/m²  Remmers Quarz 03/08 DF <4406>
Einheit: m

**00001.0005 Entfernen von Hohlstellen - Senkrechter Einschnitt um Fehlstellen**
*** Bedarfsposition ohne GB
Markieren von Fehl- und Hohlstellen und
durch Einschneiden begrenzen.
Anschließend alle zweifelhaft
erscheindenden Teil bis zum tragfähigen
Untergrund entfernen. Die Schadstellenränder
sind senkrecht einzuschneiden. Mittels
Industriestaubsauger ist der Untergrund
staubfrei herzustllen.

Die Entsorgung des anfallenden
Bauschutts ist mit einzukalkulieren.
Einheit: m2

**00001.0006 Aufmörteln mit einem 2K EP Mörtel mit Sieblinie (1:10)**
*** Bedarfsposition ohne GB
Auffüllen von Fehl- und Ausbruchstellen
mit einem Mörtel bestehend aus 1
Gewichtsteil  Epoxy ST 100,
einem transparenten, mechanisch belastbaren,
zweikomponentigen Epoxydharz und 10
Gewichtsteilen  Selectmix 0/10
(Körnung 0,2-1,0mm). Zunächst werden die
Haftflächen mit  Epoxy ST 100
grundiert. In die noch frische
Grundierung wird der Mörtel eingebracht,
verdichtet, auf Höhe abgezogen und
geglättet.

Verbrauch:
Verbrauch für die Grundierung:
mind. 0,30 kg/m²  Epoxy ST 100 <1160>
Verbrauch für den Mörtel je mm Schichtdicke:
mind. 0,20 kg/m²  Epoxy ST 100 <1160>
ca. 2,00 kg/(m²+mm)  Selectmix 0/10 <6750>
Einheit: m2

**00001.0007 Systemgrundierung mit einer 1K Kunstharzdispersion für Remmers Baseplan**
Grundierung auf dichten und nicht saugenden
Untergründen, Ausführung auf vorbereitetem, sauberem
Untergrund mit
Remmers Primer Hydro LC. Das lösemittelfreie,
schnelltrocknende Material wird in geeigneter Weise, z.
B. mit einem Gummischieber auf der Fläche verteilt und
sofort im
Anschluss mit einer geeigneten Nylonrolle sorgfältig
in
den Untergrundeingearbeitet. Örtliche
Übersättigungen
bzw. Pfützenbildungen sind zu vermeiden.

Anwendungsbereiche:
- Innen
- Grundierung auf nicht saugenden Untergründen, wie z.
B. alte Keramikbeläge
- Grundierung von mineralischen Untergründen auf Gips-
oder Zementbasis, wie Anhydritestriche oder hoch
verdichtete Zementestriche u. Betonuntergründe

Anforderungen an den Untergrund
Der Untergrund muss tragfähig, formstabil, fest, frei
von losen Teilen, Staub, Ölen, Fetten, Gummiabrieb und
sonstigen trennend wirkenden Substanzen sein.

Vor dem Auftrag des Materials darf der Untergrund
folgende max. Feuchtigkeitsgehalte nicht
überschreiten:
- Beheizte und unbeheizte zementgebundene Untergründe:
max. 2,0 CM-%
- Calciumsulfatgebundene Untergründe: max. 0,5 CM-%
- Beheizte Calciumsulfatuntergründe: max. 0,3 CM-%

Verbrauch:
Ca. 50-100 ml/m² Remmers Primer Hydro LC <6359>
(Verbrauch je nach Untergrund - Genauen Bedarf an einer
ausreichend großen Probefläche ermitteln.)
Einheit: m2

**00001.0008 Egalisierung mit Bodenausgleichmasse (innen)**
Nach Trocknung der Grundierung Hydro Primer LC
(temperaturabhängig, jedoch mind. 6
Std.) wird die Fläche egalisiert mit
Remmers Baseplan, einer hochvergüteten,
vielfältig einsetzbar, selbstnivellierenden
Bodenausgleichsmasse.

Eigenschaften
- Leichtes Anrühren und Verteilen (pumpfähig)
- Hohes Fließvermögen
Ausgleichsschicht unter Bodenbelägen
Ausgleichsschicht unter keramischen Belägen
Schichtdicke auf zementären/calciumsulfatgebundenen
Untergründen: 3 - 20 mm, in Ausbrüchen bis 30 mm
Schichtdicke auf unbeheizten Gussasphalt: 3 - 5 mm
Hydraulisch erhärtend
Spannungsarm
Kunstharzvergütet
Verarbeitungsbedingungen: mind. +5 °C bis max. +25 °C
Material-, Umgebungs- und Untergrundtemperatur
Verarbeitungszeit (+20 °C)
Ca. 30 Minuten, Material nach dem Anmischen
kontinuierlich ausgießen und verteilen, um Ansätze zu
vermeiden.

Zementestrich für die Anwendung in Innenräumen
Brandverhalten: A2fl-s1

Verbrauch:
Verbrauch je mm Schichtstärke:

Ca. 1,6 kg/m² Remmers Baseplan <6358>
Einheit: m2

**00001.0009 Grundierung mit einem wässrigen, pigm. 2K EP- Bindemittel (BAM)**
Grundieren der vorbereiteten, sauberen und
saugfähigen Nivelliermasse mit Epoxy BS 2000
Lichtgrau, einem wasseremulgierbaren,
geruchsarmen, pigmentierten, umweltgerechten und
zweikomponentigen Epoxydharz unter Zugabe von 10 %
Wasser. Das Material wird in geeigneter Weise, z.
B. mit einem Gummischieber auf der Fläche verteilt
und sofort im Anschluss mit einem Farbroller
sorgfältig in den Untergrund eingearbeitet.

Verbrauch:
mind. 0,15 kg/m² Remmers Epoxy BS 2000 <6001-6010> (je
nach Saugfähigkeit/Porosität des Untergrundes)
zzgl. bis zu 10% Wasser
Einheit: m2
